# Varifix Würth Leistungsbeschreibung
Leistungsbeschreibung (GAEB 90, DA81)
DV-Nummer: 1
Bieternummer: 000
Währung: EUR
Auftraggeber: XXXXXXXXXXXXXXXXXXXXXXXXXXXXXX

## Varifix - Schnellmontagesystem
Datum: 17.08.04

*Hinweis*
Varifix C - Montageschiene aus Stahl, kaltgewalzt,
feuerverzinkt im Sendzimir- Verfahren, Stahlgüte DX 51
D(St 02 nach DIN 17162-1) nach Norm 10 142 - 00 für
Rohrhalte- und Tragkonstruktionen, mit durchgängigem
Montageschlitz auf der Vorderseite der Schiene zur
genauen Positionierung der Würth Befestigungselemente,
mit systemgerechten Rund- und Langlöchern am
Schienenrücken und in aufgabengerechter
Proportionierung des Profilquerschnittes, mit
seitlicher Skalierung für leichtere Ausrichtung der
Montageschienen, Befestigung entsprechend den
statischen Erfordernissen unter Berücksichtigung der
Herstellerunterlagen.

Fabrikat Planung: Würth- Varifix C- Montageschiene

Fabrikat Typ Bieter:  .......................

**1 Leistung wie zuletzt in vollem Wortlaut beschrieben jedoch,**
Schienenprofil:  26/18 mm
Wandstärke:  1,25 mm
Gewicht:  0,64 kg/m
Widerstandsmoment:  Wy= 0,33 cm│
  Wz= 0,66 cm│
Lieferbare Schienenlänge: = 2 m, 3 m

liefern und montieren
Einheit: m

**2 Leistung wie zuletzt in vollem Wortlaut beschrieben jedoch,**
Schienenprofil:  26/26 mm
Wandstärke:  1,25 mm
Gewicht:  0,79 kg/m
Widerstandsmoment:  Wy= 0,58 cm│
  Wz= 0,90 cm│
Lieferbare Schienenlänge: = 2 m, 3 m

liefern und montieren
Einheit: m

**3 Leistung wie zuletzt in vollem Wortlaut beschrieben jedoch,**
Schienenprofil:  28/28 mm
Wandstärke:  1,75 mm
Gewicht:  1,17 kg/m
Widerstandsmoment:  Wy= 1,01 cm│
  Wz= 1,53 cm│
Lieferbare Schienenlänge: = 2 m, 3 m

liefern und montieren
Einheit: m

**4 Leistung wie zuletzt in vollem Wortlaut beschrieben jedoch,**
Schienenprofil:  36/36 mm
Wandstärke:  2,50 mm
Gewicht:  2,16 kg/m
Widerstandsmoment:  Wy= 2,38 cm│
  Wz= 3,23 cm│
Lieferbare Schienenlänge: = 2 m, 3 m

liefern und montieren
Einheit: m

**5 Leistung wie zuletzt in vollem Wortlaut beschrieben jedoch,**
Schienenprofil:  41/22 mm
Wandstärke:  2,50 mm
Gewicht:  1,90 kg/m
Widerstandsmoment:  Wy= 1,09 cm│
  Wz= 2,67 cm│
Lieferbare Schienenlänge: = 2 m, 3 m

liefern und montieren
Einheit: m

**6 Leistung wie zuletzt in vollem Wortlaut beschrieben jedoch,**
Schienenprofil:  41/41 mm
Wandstärke:  1,80 mm
Gewicht:  1,96 kg/m
Widerstandsmoment:  Wy= 2,47 cm│
  Wz= 3,40 cm│
Lieferbare Schienenlänge: = 2 m, 3 m

liefern und montieren
Einheit: m

**7 Leistung wie zuletzt in vollem Wortlaut beschrieben jedoch,**
Schienenprofil:  41/41 mm
Wandstärke:  2,50 mm
Gewicht:  2,65 kg/m
Widerstandsmoment:  Wy= 3,05 cm│
  Wz= 4,39 cm│
Lieferbare Schienenlänge: = 2 m, 3 m und 6 m

liefern und montieren
Einheit: m

**8 Leistung wie zuletzt in vollem Wortlaut beschrieben jedoch,**
Schienenprofil:  41/62 mm
Wandstärke:  3,00 mm
Gewicht:  4,03 kg/m
Widerstandsmoment:  Wy= 6,96 cm│
  Wz= 7,09 cm│
Lieferbare Schienenlänge: =  6 m

liefern und montieren
Einheit: m

**9 Leistung wie zuletzt in vollem Wortlaut beschrieben jedoch,**
Schienenprofil:  41/124 mm
Wandstärke:  3,00 mm
Gewicht:  8,06 kg/m
Widerstandsmoment:  Wy= 20,80 cm│
  Wz= 14,17 cm│
Lieferbare Schienenlänge: =  6 m

liefern und montieren
Einheit: m

*Hinweis*

*Hinweis*
Varifix C - Montageschiene aus Stahl, mit
Brandschutzanforderung nach Brandschutzprüfbericht Nr.
3030/3032-2 MPA Braunschweig, kaltgewalzt,
feuerverzinkt im Sendzimir- Verfahren, Stahlgüte DX 51
D(St 02 nach DIN 17162-1) nach Norm 10 142 - 00 für
Rohrhalte- und Tragkonstruktionen, mit durchgängigem
Montageschlitz auf der Vorderseite der Schiene zur
genauen Positionierung der Würth Befestigungselemente,
mit systemgerechten Rund- und Langlöchern am
Schienenrücken und in aufgabengerechter
Proportionierung des Profilquerschnittes, mit
seitlicher Skalierung für leichtere Ausrichtung der
Montageschienen, Befestigung entsprechend den
statischen und brandschutztechnischen Erfordernissen
unter Berücksichtigung der Herstellerunterlagen.

Fabrikat Planung: Würth- Varifix C- Montageschiene

Fabrikat Typ Bieter:  .......................

**10 Leistung wie zuletzt in vollem Wortlaut beschrieben jedoch,**
Schienenprofil:  41/41 mm
Wandstärke:  2,50 mm
Gewicht:  2,65 kg/m
Widerstandsmoment:  Wy= 3,05 cm│
  Wz= 4,39 cm│
Lieferbare Schienenlänge: = 2 m, 3 m und 6 m

liefern und montieren
Einheit: m

**11 Leistung wie zuletzt in vollem Wortlaut beschrieben jedoch,**
Schienenprofil:  41/62 mm
Wandstärke:  3,00 mm
Gewicht:  4,03 kg/m
Widerstandsmoment:  Wy= 6,96 cm│
  Wz= 7,09 cm│
Lieferbare Schienenlänge: =  6 m

liefern und montieren
Einheit: m

**12 Leistung wie zuletzt in vollem Wortlaut beschrieben jedoch,**
Schienenprofil:  41/124 mm
Wandstärke:  3,00 mm
Gewicht:  8,06 kg/m
Widerstandsmoment:  Wy= 20,80 cm│
  Wz= 14,17 cm│
Lieferbare Schienenlänge: =  6 m

liefern und montieren
Einheit: m

*Hinweis*
Varifix Schienen- Konsole aus Stahl, kaltgewalzt,
galvanisch verzinkt, Stahlgüte DX 51 D (St 02 nach DIN
17162-1) nach Norm10142-00 für Rohrhalte- und
Tragkonstruktionen, stabile Grundplatte mit zwei um 90
░ verdreht angeordneten Langlöchern zur genauen
Positionierung der Konsole, sowie einem durchgängigen
Montageschlitz am Kragarm zur genauen Positionierung
der Würth Befestigungselemente mit systemgerechten
Langlöchern am Konsolenrücken und in aufgabengerechter
Proportionierung des Profilquerschnitts.
Befestigung mittels untergrundgerechtem Dübelmaterial,
Auslegung entsprechend den statischen Erfordernissen
unter Berücksichtigung der Herstellerunterlagen.

Fabrikat Planung:
Würth- Varifix- Konsole

Fabrikat Typ Bieter: .........................

**13 Leistung wie zuletzt in vollem Wortlaut beschrieben jedoch,**
Profil Konsole:  26/18 mm
Konsolenlänge: 200 mm  und 300 mm
Wandstärke:  1,25 mm
Stärke der Grundplatte: 4,00 mm

L= ................. mm

liefern und montieren
Einheit: St

**14 Leistung wie zuletzt in vollem Wortlaut beschrieben jedoch,**
Profil Konsole:  36/36 mm
Konsolenlänge: 200; 300; 400; 500; und 600 mm
Wandstärke:  2,50 mm
Stärke der Grundplatte: 8,00 mm

L= ................. mm

liefern und montieren
Einheit: St

**15 Leistung wie zuletzt in vollem Wortlaut beschrieben jedoch,**
feuerverzinkt, SCHWERE AUSFÜHRUNG mit Unterstützung,
Konsolenlänge: 300; 400; 500; 600 und 700 mm
Profil Konsole:  36/36 mm
Wandstärke:  2,50 mm

L= ................. mm

liefern und montieren
Einheit: St

*Hinweis*
Varifix Schienen- Konsole aus Stahl, mit
Brandschutzanforderung nach Brandschutzprüfbericht Nr.
3030/3032-2 MPA Braunschweig, kaltgewalzt, galvanisch
verzinkt, Stahlgüte DX 51 D (St 02 nach DIN 17162-1)
nach Norm10142-00 für Rohrhalte- und
Tragkonstruktionen, stabile Grundplatte mit zwei um 90
░ verdreht angeordneten Langlöchern zur genauen
Positionierung der Konsole, sowie einem durchgängigen
Montageschlitz am Kragarm zur genauen Positionierung
der Würth Befestigungselemente mit systemgerechten
Langlöchern am Konsolenrücken und in aufgabengerechter
Proportionierung des Profilquerschnitts.
Befestigung mittels untergrundgerechtem Dübelmaterial,
Auslegung entsprechend den statischen und
brandschutztechnischen Erfordernissen unter
Berücksichtigung der Herstellerunterlagen.

Fabrikat Planung:
Würth- Varifix- Konsole

Fabrikat Typ Bieter: .........................

**16 Leistung wie zuletzt in vollem Wortlaut beschrieben jedoch,**
Profil Konsole:  36/36 mm
Konsolenlänge: 200; 300; 400; 500 und 600 mm
Wandstärke:  2,50 mm
Stärke der Grundplatte: 8,00 mm

L= ................. mm

liefern und montieren
Einheit: St

**17 Leistung wie zuletzt in vollem Wortlaut beschrieben jedoch,**
feuerverzinkt, SCHWERE AUSFÜHRUNG mit Unterstützung,
Konsolenlänge: 300; 400; 500; 600 und 700 mm
Profil Konsole:  36/36 mm
Wandstärke:  2,50 mm

L= ................. mm

liefern und montieren
Einheit: St

*Hinweis*
TIPP- Priopress, Rohrschelle mit Gelenk, einteilig,
verzinkt,  Preßverschluß mit feinjustierbarer
Verschlußschraube, Schnellspannfunktion ohne Werkzeug,
Schalldämmung für DIN 4109, Dämmeinlage EPDM Härte 45
SHR, Alterungs-, witterungs- und ozonbeständig nach DIN
53508 und DIN 53509 geprüft, Temperaturbeständig von -
40░C bis 120░C,

Fabrikat Planung: Würth TIPP- Priopress

Fabrikat Typ Bieter: .......................

**18 Leistung wie zuletzt in vollem Wortlaut beschrieben jedoch,**
Spannbereich: ................... mm

liefern und montieren
Einheit: St

*Hinweis*
TIPP- Basic GS, Rohrschelle mit Gelenk, einteilig,
verzinkt,  Würth Schnellverschluß,
Schalldämmung für DIN 4109, Dämmeinlage EPDM Härte 45
SHR, Alterungs-, witterungsbeständig nach DIN 53508 und
DIN 53509 geprüft, Temperaturbeständig von - 40░C bis
120░C,
Klemmschraube mit Kombischlitz, Anschweißmutter M 8
vier- Punkt- verschweißt (hohe Festigkeit)

Fabrikat Planung: Würth TIPP- Basic GS

Fabrikat Typ Bieter: .......................

**19 Leistung wie zuletzt in vollem Wortlaut beschrieben jedoch,**
Spannbereich: ................... mm

liefern und montieren
Einheit: St

*Hinweis*
TIPP- Basic ZS, Rohrschelle zweiteilig, verzinkt,
Material Stahl ST 22, mit 2 Verschlussschrauben in
Ausführung Kombikreuzschlitz und Sicherungsscheibe,
EPDM Profilgummieinlage für DIN 4109,
Temperaturbeständig von - 30░C bis 100░C,
Kombimutter M 8/ M10

Fabrikat Planung: Würth TIPP- Basic GS

Fabrikat Typ Bieter: .......................

**20 Leistung wie zuletzt in vollem Wortlaut beschrieben jedoch,**
Spannbereich: ................... mm

liefern und montieren
Einheit: St

*Hinweis*
TIPP- Robust, zweiteilung, für höhere
Belastungsanforderungen, verzinkt, mit 2
Verschlussschrauben und Sicherungsscheibe,
EPDM Profilgummieinlage für DIN 4109, Ozon- und UV -
beständig,
Temperaturbeständig von - 30░C bis 100░C,

Fabrikat Planung: Würth TIPP- Robust

Fabrikat Typ Bieter: .......................

**21 Leistung wie zuletzt in vollem Wortlaut beschrieben jedoch,**
Spannbereich: ................... mm

liefern und montieren
Einheit: St

*Hinweis*
TIPP- Massiv, zweiteilung, Material Flachstahl RST 37-2
galvanisch verzinkt, zulässige Belastung 7000 N, S= 2
fach gegen Bruch,
Gummieinlage 8 mm, Temperaturbeständig von - 40░C bis
110░C, Shore- A- Härte 45 ░, Anschlußmuffe M 16,

Fabrikat Planung: Würth TIPP- Massiv

Fabrikat Typ Bieter: .......................

**22 Leistung wie zuletzt in vollem Wortlaut beschrieben jedoch,**
Spannbereich: ................... mm

liefern und montieren
Einheit: St

*Hinweis*
TIPP- Priopress KST, einteilig, mit Preßverschluß,
Gleit und Festpunktrohrschelle, die Materialqualität
der Schallschutzeinlage ist auf die Verlegung von PE-
X, PB, PP, PVC und PVC- C Kunststoffrohre in der
Hauswassertechnik abgestimmt, die Spezialgummieinlage
ermöglicht die ungehemmte Ausdehnung der Rohre, geprüft
nach DIN 52218 für Schallschutz DIN 4109,
Temperaturbeständig von - 40░C bis 70░C,

Fabrikat Planung: Würth TIPP- Priopress KST

Fabrikat Typ Bieter: .......................

**23 Leistung wie zuletzt in vollem Wortlaut beschrieben jedoch,**
Spannbereich: ................... mm

liefern und montieren
Einheit: St

*Hinweis*
TIPP- Aero, zweiteilige Rohrschelle für die Befestigung
von Wickelfalzrohren nach DIN 241145, mit
Schnellverschluß, Bandmaterial sendzimir verzinkt, EPDM
Profilgummieinlage für  DIN 4109,
Temperaturbeständig von  - 50░C bis 110░C, Halogen- und
silikonfrei, mit Kombimutter M 8/M 10.

Fabrikat Planung: Würth TIPP- Aero

Fabrikat Typ Bieter: .......................

**24 Leistung wie zuletzt in vollem Wortlaut beschrieben jedoch,**
Spannbereich: ................... mm

liefern und montieren
Einheit: St

*Hinweis*
Springler- Rohrschlaufe W- SL, verzinkt, einteilige
Ausführung, zum sicheren Abhängen von Springlerrohren,
mittels Gewindestangen zur Höhenregulierung, VDS -
Zulassung,
Befestigung entsprechend den Richtlinien für
Springleranlagen, mit Dübel welche ein VDS Zertifikat
besitzen,
z.B.: (Würth- Einschlagdübel W-ED/A4)

Fabrikat Planung: Würth Springler- Rohrschlaufe W-SL

Fabrikat Bieter: ....................

**25 Leistung wie zuletzt in vollem Wortlaut beschrieben jedoch,**
für Rohrdurchmesser: ................... mm

liefern und montieren
Einheit: St

*Hinweis*
Kälteschelle PUR 250, aus druckfestem Polyurethan-
Integralschaum mit eingeschäumten Stahlbügeln,
zweiteilig, Brandklasse gemäß DIN 4102 B 2,
Dichte des PUR- Schaums 250 kg/m│,
Druckfestigkeit bei statischer Beanspruchung: Pmax=0,7
N/mm▓
Druckfestigkeit bei dynamischer Beanspruchung: Pmax=0,5
N/mm▓,
mit außenliegenden Verbindungslaschen, verzinkt, die
mit Gewindeschrauben und Sechskantmuttern verschraubt
werden.
Bei der Montage der Kälteschelle ist die am Rohr
aufliegende Fläche sowie die zwischen den beiden
Halbschalen mit einer silikonfreien
Spezialdichtungsmasse zu versehen, damit eine möglichst
diffusionsdichte Abschottung erreicht wird.

Fabrikat Planung: Würth Kälteschelle PUR 250

Fabrikat Typ Bieter:  ..........................

**26 Leistung wie zuletzt in vollem Wortlaut beschrieben jedoch,**
Rohrdurchmesser:  ....................... mm
Dämmstärke der Kälteschelle: ....................... mm

liefern und montieren
Einheit: St

*Hinweis*
flexen- Kälterohrschelle K, thermisch entkoppelt, FCKW-
freier, geschlossenzelliger PUR- Hartschaum- komplett
eingebettet und verklebt mit geschlossenzelligem flexen
Kältekautschuk inkl. Lastverteilungsblech,
Wärmeleitfähigkeit bei 0░ C = 0,037 W/m▓K,
Wasserdampfdiffusionswiderstandzahl = 7000,
Brandklasse DIN 4102 = B 2 normal entflammbar,
Verschlußschraube mit Sicherungsring gegen verlieren
gesichert.

Fabrikat Planung: Würth flexen- Kälterohrschelle K

Fabrikat Typ Bieter: .......................

**27 Leistung wie zuletzt in vollem Wortlaut beschrieben jedoch,**
Dämmdicke:  13 - 16  mm
Rohrdurchmesser:  ....................... mm
Dämmstärke der Kälteschelle: ....................... mm

liefern und montieren
Einheit: St

**28 Leistung wie zuletzt in vollem Wortlaut beschrieben jedoch,**
Dämmdicke:  19 - 26  mm
Rohrdurchmesser:  ....................... mm
Dämmstärke der Kälteschelle: ....................... mm

liefern und montieren
Einheit: St

*Hinweis*
Festpunkt- Rohrschelle für Kälteleitungen, bestehend
aus 2 Kälteschellen mit druckfestem Polyurethan-
Integralschaum mit eingeschäumten verstärkten
Stahlbügel vierteilig, Brandklasse gemäß DIN 4102 B 2,
Dichte des PUR Schaums= 250kg/m│,
Mit innenliegender Aussparung zur Aufnahme eines
Druckrings, mit außenliegenden Verbindungslaschen,
verzinkt, die mit Sechskantschrauben und Muttern
verbunden werden, komplett liefern und wie nachstehend
beschrieben montieren.
Druckring: aus St. 37-2, innerer Durchmesser
entsprechend dem äußeren Rohrdurchmesser, innerer zur
Aufnahme der Schweißnähte beidseitig mit je einer
umlaufenden 45 ░ Fase.
Bei der Montage der Festpunkt- Kälteschelle ist ein
Druckring am Rohr zu verschweißen.
Das Rohr mit Druckring ist mit 2- Komponenten PU-
Kleber satt in die Halbschalen einzubetten, damit eine
kraft- und formschlüssige Verbindung, sowie eine
dampfdichte Abschottung erreicht wird.
Die Laschen der Stahlbügel sind mit Sechskantschrauben
vor dem Aushärten des Klebers zu verschrauben.
Aus den Fugen gequollener Kleber ist zu enfernen.

Fabrikat Planung: Würth Kälte- Festpunktschelle

Fabrikat Typ Bieter: .............................

**29 Leistung wie zuletzt in vollem Wortlaut beschrieben jedoch,**
für Rohrdurchmesser:  ....................... mm

liefern und montieren
Einheit: St

*Hinweis*
Einfügungsdämpfung:  19 dB(A)
Max. Belastung:  4 kN
Abmessung:  140 x 100 x 55 mm

pro Festpunkt werden 4 Stück der o.g. Elemente
benötigt,

Fabrikat Planung: Würth- Körperschall- Dämmelement

Fabrikat Typ Bieter: ......................

**30 Leistung wie zuletzt in vollem Wortlaut beschrieben jedoch,**
für Rohrdurchmesser:  ....................... mm

liefern und montieren
Einheit: St

**31 Festpunkthalterung**
Festpunkthalterung aus Profilstahl grundiert, zur
Aufnahme der Rohrleitungs- und Dehnungskräfte,
körperschallgedämmt ohne metallische Verbindung
zwischen Rohrleitung und Baukörper,
geschweißt in stabiler Ausführung aus ST. 37-2,
grundiert nach der Verschweißung mit der
Unterkonstruktion,
der rechnerische Nachweis der Tragfähigkeit ist auf
Verlangen vorzulegen, einschl. Montage und
Befestigungsmaterial, Abrechnung der Unterkonstruktion
erfolgt nach den Einheitsgewichten der zutreffenden
DIN- Normen mit den Positionen für Profilstahl.

Qualitätsstandart/ Fabrikat Planung: Würth
Festpunkthalterung

Fabrikat Typ Bieter: ......................

Festpunkthalterung:  ....................... kg

liefern und montieren
Einheit: kg

**32 Festpunkt- Unterkonstruktion**
Festpunkt- Unterkonstruktion, aus Profilstahl,
grundiert, zur Verbindung der Festpunkthalterungen und
dem Baukörper,

Qualitätsstandart/Fabrikat Planung:
Würth Festpunkt- Unterkonstruktion

Fabrikat Typ Bieter: ......................

Festpunkt-
Unterkonstruktion:  ....................... kg

liefern und montieren
Einheit: kg

**33 Profilstahlkonstruktion**
Profilstahlkonstruktion, aus Stahl, St. 37 verzinkt,
für Stütz-, Hänge-, Trag- und Sonderbefestigungen.
Der statische Nachweis ist auf Verlangen vorzulegen.
Nach Bedarf sind Konstruktionszeichnungen vorzulegen
und genehmigen zu lassen. Die Abrechnung erfolgt nach
den Einheitsgewichten der zutreffenden DIN- Normen nach
Aufmaß oder Zeichnung.
Bohrarbeiten, sowie Dübel sind in die EP,s
einzurechnen.

Qualitätsstandart/Fabrikat Planung: Würth
Profilstahlkonstruktion

Fabrikat Typ Bieter: ......................

Profilstahlkonstruktion:  ....................... kg

liefern und montieren
Einheit: kg

*Hinweis*
Gleitlager, schwere Ausführung, Material St. 37-2, mit
2 - fachem Rostschutzanstrich, bestehend aus: 2
Rohrschellen, Schlitten aus T- Eisen, Höhe ca. 100 mm,
Länge ca. 200 mm, Edelstahlgleitplatte am Schlitten,
eingekammert und angepunktet, incl. seitlicher Führung,
einschl. allseitig gekammerter PTFE- Gleitplatte,
Kammerung aus Edelstahl, Breite 50 mm, Länge 100 mm,
zum Anschweißen an die Stahlkonstruktion.

Fabrikat Planung: Würth- Gleitlager

Fabrikat Typ Bieter: .....................

**34 Leistung wie zuletzt in vollem Wortlaut beschrieben jedoch,**
für Rohrdurchmesser: .................. mm

liefern und montieren
Einheit: St

**35 Varifix Gleitsatz W-G12**
Varifix Gleitsatz W- G12, verzinkt, Gleitweg bis max.
75 mm mit Endbegrenzung, belastbar bis 3000 N,
für Rohrschellen bis DN 80, auch für Decken- und
Wandmontage, Gleitreibungsfaktor 0,30,
Gewicht 0,39 kg,
Anschlußgewind M 12,

Fabrikat Planung: Würth Varifix- Gleitsatz W- G12

Fabrikat Typ Bieter: ......................

liefern und montieren
Einheit: St

**36 Varifix- Gleithaken**
Varifix- Gleithaken, verzinkt, zur Aufnahme
temperaturbedingter Längenausdehnung von Rohrleitungen,
läst Schiebebewegungen in jeder Richtung zu,
Befestigung direkt an der Decke oder an der
Montageschiene,
max. zulässige Belastung: 0,4 kN
Anschlußgewind: M 8

Fabrikat Planung: Würth Varifix- Gleithaken

Fabrikat Typ Bieter: ......................

liefern und montieren
Einheit: St

**37 Varifix- Gleitstück**
Varifix- Gleitstück, verzinkt, zur Aufnahme
temperaturbedingter Längenausdehnung von Rohrleitungen
und Bauteilen (axiale Schiebebewegungen), Einzelhängung
direkt an der Decke oder an der Montageschiene,
Spannungskräfte auf die Rohrbefestigung werden
vermieden.

Gleitweg max.:  35 mm
max. zulässige Belastung: 5,5 kN
Kombimutter mit variablen Innengewinde: M8 / M10
Anschlußgewind: M 8

Fabrikat Planung: Würth Varifix- Gleitstück

Fabrikat Typ Bieter: ......................

liefern und montieren
Einheit: St

**38 Varifix- Gleitstück**
Varifix- Gleitstück, verzinkt, zur Aufnahme
temperaturbedingter Längenausdehnung von Rohrleitungen
und Bauteilen (axiale Schiebebewegungen), Einzelhängung
direkt an der Decke oder an der Montageschiene,
Spannungskräfte auf die Rohrbefestigung werden
vermieden.

Gleitweg max.:  35 mm
max. zulässige Belastung: 5,5 kN
Kombimutter mit variablen Innengewinde: M8 / M10
Anschlußgewind: M 10

Fabrikat Planung: Würth Varifix- Gleitstück

Fabrikat Typ Bieter: ......................

liefern und montieren
Einheit: St

*Hinweis*
Varifix Schiebeschlitten, verzinkt, mit geschlossenem
biegesteifen Gleitkörper, verkantungssicher und
abriebfeste Lagerung in glasfaserverstärkter
Gleitmuffe, für Decken-, Boden- oder
Steigstrangmontage, Zweipunktbefestigung mit tiefem
Innengewindeanschluß für statische Stabilität, zur
raumsparenden Montage mit max Bauhöhe 33 mm.

max. empf. Belastung: 1500 N
Temperaturbeständigkeit: -40░C bis 100░C

Fabrikat Planung: Würth Varifix- Schiebeschlitten Typ
GK- 1

Fabrikat Typ Bieter: ......................

**39 Leistung wie zuletzt in vollem Wortlaut beschrieben jedoch,**
Anschlußgewinde: M 8
max. Schiebeweg: 60 mm

liefern und montieren
Einheit: St

**40 Leistung wie zuletzt in vollem Wortlaut beschrieben jedoch,**
Anschlußgewinde: M 10
max. Schiebeweg: 55 mm

liefern und montieren
Einheit: St

**41 Leistung wie zuletzt in vollem Wortlaut beschrieben jedoch,**
Anschlußgewinde: M 12
max. Schiebeweg: 53 mm

liefern und montieren
Einheit: St

**42 Varifix Vierkant- Schiebeschlitten Typ GK- 2**
Varifix Vierkant- Schiebeschlitten, verzinkt, hoch
belastbar, geschlossener biegesteifen Gleitkörper mit
Läuferquerschnitt  50 x 50 mm, geräuschloses
Gleiten durch hoch belastbares abriebfestes Kunststoff-
Gleitlager, exakte Führung mit 60 mm langer Gleitfläche
für Schiebewege bis 125 mm bei waagerechter oder
senkrechter Rohrführung,
Anschlußmöglichkeit: M12 und M16
max. Schiebeweg:  125  mm
max. empf. Belastung auf Zug, Druck und Biegung: 7800 N
Temperaturbeständigkeit: -40░C bis 100░C

Fabrikat Planung:
Würth Varifix- Vierkant Schiebeschlitten Typ GK- 2

Fabrikat Typ Bieter: ......................

liefern und montieren
Einheit: St

*Hinweis*
Varifix Standardfix, Hammerkopfbefestigung mit Mutter
und Scheibe, vormontiert, verzinkt, zur sicheren
Krafteinleitung in die Varifix Montageschiene, für
Schienentyp 41/22 und größer gezahnte Ausführung.

Fabrikat Planung: Würth- Varifix Standardfix

Fabrikat Typ Bieter: .....................

**43 Leistung wie zuletzt in vollem Wortlaut beschrieben jedoch,**
für Profil:  ................... mm
Anschlußgewinde: M ..................
Länge:  .................. mm

liefern und montieren
Einheit: St

*Hinweis*
Varifix Rapidfix, Hammerkopfbefestigung mit Mutter,
Scheibe und Distanzelement vormontiert, zur sicheren
Krafteinleitung in die Varifix Montageschiene,
verzinkt, Distanzelement aus Synthese- Kautschuk,
einhändige Montage der Hammerkopfschraube durch
sofortigen Klemmeffekt möglich.

Fabrikat Planung: Würth- Varifix Rapidfix

Fabrikat Typ Bieter: .....................

**44 Leistung wie zuletzt in vollem Wortlaut beschrieben jedoch,**
für Profil:  ................... mm
Anschlußgewinde: M ..................
Länge:  .................. mm

liefern und montieren
Einheit: St

*Hinweis*
Varifix Systemfix, Hammerkopfbefestigung mit Mutter,
Scheibe und Grundplatte vormontiert, zur sicheren
Krafteinleitung in die Varifix Montageschiene,
Grundplatte STW 22, Gewindestück Stahl  verzinkt
4.6, einhändige Montage der Hammerkopfschraube durch
sofortigen Klemmeffekt möglich.
Für die Montageanbindung an die
Varifix C- Schienen 26/18; 26/26 und 28/28 .

Fabrikat Planung: Würth- Varifix Systemfix

Fabrikat Typ Bieter: .....................

**45 Leistung wie zuletzt in vollem Wortlaut beschrieben jedoch,**
für Profil:  ................... mm
Anschlußgewinde: M  8
Länge:  .................. mm

liefern und montieren
Einheit: St

*Hinweis*
Varifix Höhenregler, verzinkt, zum Abhängen von
Rohrleitungen und Bauteilen mit Gewindestäben, mit
Revisionsloch zur Kontrolle der Einschraubtiefe von
Gewindestangen, Höhenregulierung stufenlos, zum
Ausgleich von Baumaßtoleranzen,
Gesamtlänge: 60 mm
Verstellbereich: 30 mm
max. zulässige Belastung:  3,0 kN

Fabrikat Planung: Würth- Varifix Höhenregler

Fabrikat Typ Bieter: .....................

**46 Leistung wie zuletzt in vollem Wortlaut beschrieben jedoch,**
Außengewinde:  M ...............
Innengewinde:  M ...............

liefern und montieren
Einheit: St

**47 Varifix- Höhenausgleichsstück**
Ausgleichsstück zum Höhenregulieren von abgehängten
schon montierten Rohrleitungen und Lüftungsleitungen,
verzinkt,
Langloch: 10,5 mm x 20 mm
Gewicht: 0,1 kg
max. Belastung:  1 kN

Fabrikat Planung: Würth- Varifix Höhenausgleichsstück

Fabrikat Typ Bieter: .........................

liefern und montieren
Einheit: St

*Hinweis*
Varifix Pendelaufhängung, verzinkt, zum Abhängen von
Rohrleitungen und Bauteilen mit Gewindestäben, hängende
Befestigung an schrägen Decken, unkontrollierte
Spannungskräfte auf die Befestigung werden vermieden,
mit Revisionsloch zur Kontrolle der Einschraubtiefe von
Gewindestangen,
flexible Pendelwirkung: 20░ allseitig
max. zulässige Belastung: 3.0 kN

Fabrikat Planung: Würth- Varifix Pendelaufhängung

Fabrikat Typ Bieter: .....................

**48 Leistung wie zuletzt in vollem Wortlaut beschrieben jedoch,**
Ausführung kurz/ Gesamtlänge:  40 mm
Außengewinde:  M ...............
Innengewinde:  M ...............

liefern und montieren
Einheit: St

**49 Leistung wie zuletzt in vollem Wortlaut beschrieben jedoch,**
Ausführung lang/ Gesamtlänge:  65 mm
Höhenregulierung bis:  25 mm
Außengewinde:  M ...............
Innengewinde:  M ...............

liefern und montieren
Einheit: St

*Hinweis*
Trapezbefestiger Form T, Stahl verzinkt, zur
Befestigung von Installationen an Trapezblechen mittels
Durchsteckmontage mit Gewindestange M8 und M10,
wahlweise Dichtnieten 4,0 mm ALMG 5(DIN 1725) oder
Bohrschrauben 4,2 mm aus einsatzgehärtetem Stahl,
variable Anpassung an verschiedene Trapezblechprofile
durch Sollbiegestellen.

Fabrikat Planung: Würth- Trapezbefestiger Form T

Fabrikat Typ Bieter: .....................

**50 Leistung wie zuletzt in vollem Wortlaut beschrieben jedoch,**
ohne Schallschutz,
Belastungswert ohne Schallschutz: 2,0 kN

für Gewindestange: M ..................

liefern und montieren
Einheit: St

**51 Leistung wie zuletzt in vollem Wortlaut beschrieben jedoch,**
mit Schallschutz und Scheibe,
Belastungswert mit Schallschutz: 1,5 kN

für Gewindestange: M ..................

liefern und montieren
Einheit: St

*Hinweis*
Lüftungsrohrbefestiger Form R, Stahl verzinkt, zur
Befestigung von Blechrohrleitungen in Verbindung mit
Gewindestangen M 8 und M 10, wahlweise Dichtnieten 4,0
mm ALMG 5(DIN 1725) oder Bohrschrauben 4,2 mm aus
einsatzgehärtetem Stahl,
die Sollbiegekante ermöglicht eine leichte Anpassung an
Rohrleitungen, Wand-, Decken-, Trapez- und
Schienenbefestigungen,

Fabrikat Planung: Würth- Lüftungsrohrbefestiger Form R

Fabrikat Typ Bieter: .....................

**52 Leistung wie zuletzt in vollem Wortlaut beschrieben jedoch,**
ohne Schallschutz,
Belastungswert ohne Schallschutz: 1,5 kN

für Gewindestange: M 8

liefern und montieren
Einheit: St

**53 Leistung wie zuletzt in vollem Wortlaut beschrieben jedoch,**
mit Schallschutz und Scheibe,
Belastungswert mit Schallschutz: 1,5 kN

für Gewindestange: M ..................

liefern und montieren
Einheit: St

*Hinweis*
Trapezbefestiger mit Rändelmutter, Stahl verzinkt,
Vds- Anerkennungs- Nr. G 4880021, zur Befestigung von
Installationen an Trapezblechen mittels
Durchsteckmontage mit Gewindestange M8 x 100, bzw.
Sechskantschraube M8 x 100, wahlweise Dichtnieten 4,0
mm ALMG 5(DIN 1725) oder Bohrschrauben 4,2 mm aus
einsatzgehärtetem Stahl, mit Reguliermutter zur
Höhenjustierung.

Zugelassen vom Vds zur Rohrbefestigung bis DN 50,
jedoch nur in Verbindung mit Gewindestange M8 x 100
bzw.
Sechskantschraube M8 x 100.

Fabrikat Planung: Würth- Trapezbefestiger mit
Rändelmutter

Fabrikat Typ Bieter: .....................

**54 Leistung wie zuletzt in vollem Wortlaut beschrieben jedoch,**
mit Rändelmutter: M8

liefern und montieren
Einheit: St

**55 Leistung wie zuletzt in vollem Wortlaut beschrieben jedoch,**
mit Rändelmutter: M10

liefern und montieren
Einheit: St

*Hinweis*
Trapezbefestiger mit eingepresster Mutter, Stahl
verzinkt,
Vds- Anerkennungs- Nr. G 4021037, zur Befestigung von
Installationen an Trapezblechen mittels
Durchsteckmontage mit Gewindestange M8, wahlweise
Dichtnieten 4,0 mm ALMG 5(DIN 1725) oder Bohrschrauben
4,2 mm aus einsatzgehärtetem Stahl.

Zugelassen vom Vds zur Rohrbefestigung bis DN 50.

Fabrikat Planung:
Würth- Trapezbefestiger mit eingepresster Mutter

Fabrikat Typ Bieter: .....................

**56 Leistung wie zuletzt in vollem Wortlaut beschrieben jedoch,**
mit Anschlußgewinde: M8

liefern und montieren
Einheit: St

**57 Leistung wie zuletzt in vollem Wortlaut beschrieben jedoch,**
mit Anschlußgewinde: M10

liefern und montieren
Einheit: St

*Hinweis*

**58 Befestigungsöse A**
Befestigungsöse, aus schmiedeweichem Stahl, verzinkt,
mit rundem Anschlußloch im Flansch, zur
Hängebefestigung an Varifix C- Montageschiene -
Anschluß Montagelochband,

Innengewinde: M6 und M8
Länge:  38 mm und 45 mm
Durchmesser Anschlußloch im Flansch: 9 mm und 12 mm

Fabrikat Planung: Würth- Befestigungsöse A

Fabrikat Typ Bieter: .......................

für Innengewinde: M ...............
für Länge:  ............. mm
Durchmesser Anschlußloch im Flansch:  ........... mm

liefern und montieren
Einheit: St

**59 Befestigungsöse B**
Befestigungsöse, aus schmiedeweichem Stahl, verzinkt,
mit rundem Anschlußloch im Flansch, zur
Hängebefestigung an Varifix C- Montageschiene -
Anschluß Montagelochband,

Innengewinde: M6, M8 und M10
Länge:  37 mm
Durchmesser Anschlußloch im Flansch:  12 mm
Bruchlast: 5 kN

Fabrikat Planung: Würth- Befestigungsöse B

Fabrikat Typ Bieter: .......................

für Innengewinde: M ...............

liefern und montieren
Einheit: St

*Hinweis*
Trägerklammer, Temperguß galvanisch verzinkt, für die
Montage von Rohren, Springleranlagen, Lüftungskanälen
an Doppel-T- Trägern, U- und Winkelprofilen, die
Sechskant- Stellschraube hat die Güte 8.8 und ist in
der Ausführung M10,  VDS anerkannt und zugelassen für
den Anlagenbau im Bereich stationärer Feuerlöschanlagen
(VDS Nr. G 4002005),

Fabrikat Planung: Würth Trägerklammer

Fabrikat Typ Bieter:

**60 Leistung wie zuletzt in vollem Wortlaut beschrieben jedoch,**
Klemmbereich: 23 mm▓
Stat. gesicherte max. Belastung:  2500 N
mit Gewindedurchgang: M8

liefern und montieren
Einheit: St

**61 Leistung wie zuletzt in vollem Wortlaut beschrieben jedoch,**
Klemmbereich: 20 mm▓
Stat. gesicherte max. Belastung:  2500 N
mit Gewindedurchgang: M10

liefern und montieren
Einheit: St

**62 Leistung wie zuletzt in vollem Wortlaut beschrieben jedoch,**
Klemmbereich: 26 mm▓
Stat. gesicherte max. Belastung:  3500 N
mit Gewindedurchgang: M12

liefern und montieren
Einheit: St

**63 Leistung wie zuletzt in vollem Wortlaut beschrieben jedoch,**
Klemmbereich: 23 mm▓
Stat. gesicherte max. Belastung:  2500 N
mit Durchgangsloch- Durchmesser: 9 mm

liefern und montieren
Einheit: St

**64 Leistung wie zuletzt in vollem Wortlaut beschrieben jedoch,**
Klemmbereich: 20 mm▓
Stat. gesicherte max. Belastung:  2500 N
mit Durchgangsloch- Durchmesser: 11 mm

liefern und montieren
Einheit: St

**65 Leistung wie zuletzt in vollem Wortlaut beschrieben jedoch,**
Klemmbereich: 26 mm▓
Stat. gesicherte max. Belastung:  3500 N
mit Durchgangsloch- Durchmesser: 13 mm

liefern und montieren
Einheit: St

*Hinweis*
Luftkanalbefestigung- Doppelwinkel, Stahl verzinkt, mit
Schallschutzelement und Scheibe, Geräusch- und
schwingungshemmende Kanalaufhängung für die Montage mit
Gewindestange M8 und M10, Befestigung am Luftkanal
mittels Bohrschrauben, Nieten oder Schrauben M8 im
Langloch.

max. Belastungswert:  600 N

Fabrikat Planung: Würth- Luftkanalbefestigung Form Z

Fabrikat Typ Bieter: .......................

**66 Leistung wie zuletzt in vollem Wortlaut beschrieben jedoch,**
für Gewindestange: M 8

liefern und montieren
Einheit: St

**67 Leistung wie zuletzt in vollem Wortlaut beschrieben jedoch,**
für Gewindestange: M 10

liefern und montieren
Einheit: St

*Hinweis*
Luftkanalbefestigung- Winkel, Stahl verzinkt, mit
Schallschutzelement und Scheibe, Geräusch- und
schwingungshemmende Kanalaufhängung für die Montage mit
Gewindestange M8 und M10, Befestigung am Luftkanal
mittels Bohrschrauben, Nieten oder Schrauben M8 im
Langloch.

max. Belastungswert:  900 N

Fabrikat Planung: Würth- Luftkanalbefestigung

Fabrikat Typ Bieter: .......................

**68 Leistung wie zuletzt in vollem Wortlaut beschrieben jedoch,**
für Gewindestange: M 8
Länge A: 58 mm

liefern und montieren
Einheit: St

**69 Leistung wie zuletzt in vollem Wortlaut beschrieben jedoch,**
für Gewindestange: M 8
Länge A: 100 mm

liefern und montieren
Einheit: St

**70 Leistung wie zuletzt in vollem Wortlaut beschrieben jedoch,**
für Gewindestange: M 8
Länge A: 130 mm

liefern und montieren
Einheit: St

**71 Leistung wie zuletzt in vollem Wortlaut beschrieben jedoch,**
für Gewindestange: M 10
Länge A: 100 mm

liefern und montieren
Einheit: St

**72 Lüftungskanalklemme**
Lüftungskanalklemme, Stahl verzinkt, mit vormontierter
Sechskantschraube für sichere Flanschverbindung,
verbinden von Flanschsystemen bei Nieder- und
Mitteldruckanlagen,

Sechskantschraube M 8 x 20 montiert,
max. Belastung (Anpressdruck): 1,5 kN

Fabrikat Planung: Würth- Lüftungskanalklemme

Fabrikat Typ Bieter: ......................

liefern und montieren
Einheit: St

*Hinweis*
Lüftungskanaldichtband, einseitig selbstklebend ohne
Abdeckfolie, zur Abdichtung von Lüftungskanälen und
Ablufdtanlagen,

Material: geschlossenzelliges Polyethylen, halogen- und
silikonfrei,
Farbe: grau
Kleber: Hot- Melt auf Kautschukbasis
Temperatureinsatzbereich: -30 bis + 80 C░
Verarbeitungstemperatur: mind. + 5 C░
Brandverhalten(DIN 4102): B2 normal entflammbar gemäß
Prüfzeugnis Nr. 2300 1987
Dicke: 4 mm
Rollenlänge: 20 m

Fabrikat Planung: Würth- Lüftungskanaldichtband

Fabrikat Typ Bieter: ......................

**73 Leistung wie zuletzt in vollem Wortlaut beschrieben jedoch,**
Bandbreite: 9 mm

liefern und montieren
Einheit: St

**74 Leistung wie zuletzt in vollem Wortlaut beschrieben jedoch,**
Bandbreite: 12 mm

liefern und montieren
Einheit: St

**75 Leistung wie zuletzt in vollem Wortlaut beschrieben jedoch,**
Bandbreite: 15 mm

liefern und montieren
Einheit: St

**76 Kaltschrumpfband**
Kaltschrumpfband, Zweischichtband auf
Butylkautschukbasis, zur dauerhaften luftdichten
Abdichtung von Stoß- und Muffenverbindungen bei
Lüftungskanälen, Wickelfalz- und Flexrohren in
lufttechnischen Anlagen.

Abmessung: 50 mm x 15 m
Temperaturbeständigkeit: -30 C░ bis + 70 C░
Verarbeitungstemperatur: Umgebung -10 C░ bis +45 C░
  Oberfläche +1 C░  bis +45 C░
Brandklasse DIN 4102: B2 nicht brennend abtropfend
Haftung auf verzinktem Stahlblech: > 10 N/cm▓
UV- Beständigkeit: ja bei doppelter Wicklung

Fabrikat Planung: Würth- Kaltschrumpfband

Fabrikat Typ Bieter: ......................

liefern und montieren
Einheit: m

*Hinweis*

**77 Schalldämmelement**
Schalldämmelement mit Scheibe, für die
schallentkoppelte Montage in Verbindung mit Varifix C-
Montageschienen,
Material: Naturkautschuk

Fabrikat Planung: Würth- Schalldämmelement

Fabrikat Typ Bieter: ......................

für Gewindedurchmesser: M .............

liefern und montieren
Einheit: St

**78 Dämmprofil A**
Dämmprofil zur Körperschallentkopplung von
Varifix C- Montageschienen und Gewindestange, das
Dämmprofil wird in das C- Profil eingeschoben.

Material: SBR
Härte.  65 Shore A
für Profil: 26/18, 26/26, 28/28
für Gewindestange:  M8

Fabrikat Planung: Würth- Dämmprofil A

Fabrikat Typ Bieter: ......................

für Varifix Montageschiene: Profil .............

liefern und montieren
Einheit: m

**79 Dämmprofil B**
Dämmprofil zur Körperschallentkopplung von
Varifix C- Montageschienen und Gewindestange, das
Dämmprofil wird in das C- Profil eingeschoben.

Material: EPDM, Silikonfrei
Härte.  55 Shore A
für Profil: 36/36, 41/22, 41/41, 41/62, 41/124
für Gewindestange:  M10

Fabrikat Planung: Würth- Dämmprofil B

Fabrikat Typ Bieter: ......................

für Varifix Montageschiene: Profil .............

liefern und montieren
Einheit: m

**80 Varifix Schallschutz- Puffer**
Varifix Schallschutz- Puffer Typ A, für Lagerung
leichter und mittelschwerer Anlagen ohne ausgeprägte
dynamische Belastung.

Anschlußgewinde: M8  ( 8 x 23 )
Anschlußgewinde: M10 (10 x 28)
Material: Naturkautschuk (NR)
Härte.  55 Shore A

Fabrikat Planung: Würth- Varifix Schallschutz- Puffer

Fabrikat Typ Bieter: ......................

Anschlußgewinde: M .............

liefern und montieren
Einheit: St

*Hinweis*
Varifix Dreieckslasche, galvanisch verzinkt, für die
aufgesetzte Montage von C- Montageschienen, längs, quer
und diagonal.

Fabrikat Planung: Würth- Varifix Dreieckslasche

Fabrikat Typ Bieter: ......................

**81 Leistung wie zuletzt in vollem Wortlaut beschrieben jedoch,**
für C- Profil Typ: 26/18; 26/26 und 28/28

liefern und montieren
Einheit: St

**82 Leistung wie zuletzt in vollem Wortlaut beschrieben jedoch,**
für C- Profil Typ: 36/36; 41/22; 41/41; 41/62 und
41/124

liefern und montieren
Einheit: St

*Hinweis*
Varifix Rahmenwinkel, galvanisch verzinkt, für die
aufgesetzte Montage von C- Montageschienen, längs, quer
und diagonal.

Fabrikat Planung: Würth- Varifix Rahmenwinkel

Fabrikat Typ Bieter: ......................

**83 Leistung wie zuletzt in vollem Wortlaut beschrieben jedoch,**
für C- Profil Typ: 26/18; 26/26 und 28/28

liefern und montieren
Einheit: St

**84 Leistung wie zuletzt in vollem Wortlaut beschrieben jedoch,**
für C- Profil Typ: 36/36

liefern und montieren
Einheit: St

**85 Leistung wie zuletzt in vollem Wortlaut beschrieben jedoch,**
für C- Profil Typ: 41/22; 41/41; 41/62, 41/124

liefern und montieren
Einheit: St

**86 Varifix Halteklammer**
Varifix Halteklammer, galvanisch verzinkt, zum
Stabilisieren der C-Montageschienen in Verbindung mit
Hammerkopfschraube oder Hammerkopfbefestiger,
verhindert das seitliche Aufbiegen der C-Schiene bei
Belastung.
für Profil- 26/18; 26/26; 28/28; 36/36; 41/22; 41/41;
41/62; 41/124

Fabrikat Planung: Würth- Varifix Halteklammer

Fabrikat Typ Bieter: ......................

für C- Profil- Typ: ......................

liefern und montieren
Einheit: St

*Hinweis*
Varifix Stirnbefestiger, galvanisch verzinkt, zur
Befestigung von C-Montageschienen bei leichter
Belastung an Boden, Decke, Wand, Schacht und Kanal.

Fabrikat Planung: Würth- Varifix Stirnbefestiger

Fabrikat Typ Bieter: ......................

**87 Leistung wie zuletzt in vollem Wortlaut beschrieben jedoch,**
für C- Profil Typ: 26/18; 26/26 und 28/28

liefern und montieren
Einheit: St

**88 Leistung wie zuletzt in vollem Wortlaut beschrieben jedoch,**
für C- Profil Typ: 36/36

liefern und montieren
Einheit: St

**89 Leistung wie zuletzt in vollem Wortlaut beschrieben jedoch,**
für C- Profil Typ: 41/22; 41/41; 41/62 und 41/124

liefern und montieren
Einheit: St

*Hinweis*
Varifix Spannklemme, galvanisch verzinkt, zur
Befestigung von C-Montageschienen an Stahlträgern ohne
Bohren und Schweißen, es sollten immer 2 Spannklemmen
je Stahlträger verwendet werden.

Fabrikat Planung: Würth- Varifix Spannklemme

Fabrikat Typ Bieter: ......................

**90 Leistung wie zuletzt in vollem Wortlaut beschrieben jedoch,**
für C- Profil Typ: 26/18; 26/26 und 28/28

liefern und montieren
Einheit: St

**91 Leistung wie zuletzt in vollem Wortlaut beschrieben jedoch,**
für C- Profil Typ: 36/36; 41/22 und 41/41

liefern und montieren
Einheit: St

**92 Leistung wie zuletzt in vollem Wortlaut beschrieben jedoch,**
für C- Profil Typ: 41/62

liefern und montieren
Einheit: St

**93 Leistung wie zuletzt in vollem Wortlaut beschrieben jedoch,**
für C- Profil Typ: 41/124

liefern und montieren
Einheit: St

*Hinweis*
Varifix Anschlußwinkel 90 ░, galvanisch verzinkt,
für Eckverbindungen und Konsolen- Konstruktionen,

Fabrikat Planung: Würth- Varifix Anschlußwinkel 90 ░

Fabrikat Typ Bieter: ......................

**94 Leistung wie zuletzt in vollem Wortlaut beschrieben jedoch,**
Länge A: 75 mm
Länge B. 28 mm
für C- Profil Typ: 26/18; 26/26 und 28/28

liefern und montieren
Einheit: St

**95 Leistung wie zuletzt in vollem Wortlaut beschrieben jedoch,**
Länge A: 80 mm
Länge B: 36 mm
für C- Profil Typ: 36/36

liefern und montieren
Einheit: St

**96 Leistung wie zuletzt in vollem Wortlaut beschrieben jedoch,**
Länge A: 90 mm
Länge B: 45 mm
für C- Profil Typ: 41/22; 41/41; 41/62 und 41/124

liefern und montieren
Einheit: St

*Hinweis*
Varifix Anschlußwinkel 45 ░, galvanisch verzinkt,
für Eckverbindungen und Konsolen- Konstruktionen,

Fabrikat Planung: Würth- Varifix Anschlußwinkel 45 ░

Fabrikat Typ Bieter: ......................

**97 Leistung wie zuletzt in vollem Wortlaut beschrieben jedoch,**
Länge A: 68 mm
Länge B: 25 mm
für C- Profil Typ: 26/18; 26/26; 28/28

liefern und montieren
Einheit: St

**98 Leistung wie zuletzt in vollem Wortlaut beschrieben jedoch,**
Länge A: 72 mm
Länge B: 35 mm
für C- Profil Typ: 36/36

liefern und montieren
Einheit: St

**99 Leistung wie zuletzt in vollem Wortlaut beschrieben jedoch,**
Länge A: 84 mm
Länge B: 40 mm
für C- Profil Typ: 41/22; 41/41; 41/62 und 41/124

liefern und montieren
Einheit: St

*Hinweis*
Varifix Schienenverbinder, galvanisch verzinkt,
vormontiert,

Fabrikat Planung: Würth- Varifix Schienenverbinder

Fabrikat Typ Bieter: ......................

**100 Leistung wie zuletzt in vollem Wortlaut beschrieben jedoch,**
Länge A: 154 mm
Länge B:  25 mm
für C- Profil Typ: 26/18; 26/26 und 28/28

liefern und montieren
Einheit: St

**101 Leistung wie zuletzt in vollem Wortlaut beschrieben jedoch,**
Länge A: 180 mm
Länge B:  35 mm
für C- Profil Typ: 36/36

liefern und montieren
Einheit: St

**102 Leistung wie zuletzt in vollem Wortlaut beschrieben jedoch,**
Länge A: 200 mm
Länge B:  40 mm
für C- Profil Typ: 41/22; 41/41; 41/62 und 41/124

liefern und montieren
Einheit: St

*Hinweis*
Varifix Anschlußwinkel 90 ░, galvanisch verzinkt,
vormontiert,

Fabrikat Planung: Würth- Varifix Anschlußwinkel 90 ░

Fabrikat Typ Bieter: ......................

**103 Leistung wie zuletzt in vollem Wortlaut beschrieben jedoch,**
Länge A:  82 mm
Länge B:  25 mm
für C- Profil Typ: 26/18; 26/26 und 28/28

liefern und montieren
Einheit: St

**104 Leistung wie zuletzt in vollem Wortlaut beschrieben jedoch,**
Länge A:  95 mm
Länge B:  35 mm
für C- Profil Typ: 36/36

liefern und montieren
Einheit: St

**105 Leistung wie zuletzt in vollem Wortlaut beschrieben jedoch,**
Länge A:  105 mm
Länge B:  40 mm
für C- Profil Typ: 41/22; 41/41; 41/62 und  41/124

liefern und montieren
Einheit: St

*Hinweis*
Varifix Anschlußwinkel 45 ░, galvanisch verzinkt,
vormontiert,

Fabrikat Planung: Würth- Varifix Anschlußwinkel 45 ░

Fabrikat Typ Bieter: ......................

**106 Leistung wie zuletzt in vollem Wortlaut beschrieben jedoch,**
Länge A:  75 mm
Länge B:  25 mm
für C- Profil Typ: 26/18; 26/26 und 28/28

liefern und montieren
Einheit: St

**107 Leistung wie zuletzt in vollem Wortlaut beschrieben jedoch,**
Länge A:  88 mm
Länge B:  35 mm
für C- Profil Typ: 36/36

liefern und montieren
Einheit: St

**108 Leistung wie zuletzt in vollem Wortlaut beschrieben jedoch,**
Länge A:  97 mm
Länge B:  40 mm
für C- Profil Typ: 41/22; 41/41; 41/62 und 41/124

liefern und montieren
Einheit: St

**109 Varifix Schienenverbinder schwere Ausführung**
Varifix Schienenverbinder, galvanisch verzinkt, schwere
Ausführung, mit 4 Rundlöchern angepasst auf die
Langlöcher der Montageschienen, Kraft bzw.
formschlüssige Verbindung bei Durchsteckmontage mit
Gewindestiften oder Sechskantschrauben mit Scheiben und
Muttern,

Montage mit C-Profil 41/62:
1x Schienenverbinder
4 x Sechskantschraube 10x80 mm,
Mutter M10, Scheibe 10 x 40 mm

Fabrikat Planung:
Würth- Varifix Schienenverbinder schwere Ausführung

Fabrikat Typ Bieter: ......................

liefern und montieren
Einheit: St

**110 Varifix Schienenverbinder schwere Ausführung**
Varifix Schienenverbinder, galvanisch verzinkt, schwere
Ausführung, mit 4 Rundlöchern angepasst auf die
Langlöcher der Montageschienen, Kraft bzw.
formschlüssige Verbindung bei Durchsteckmontage mit
Gewindestiften oder Sechskantschrauben mit Scheiben und
Muttern,

Montage mit C-Profil 41/124:
2 x Schienenverbinder
4 x Sechskantschraube 10 x 150 mm,
Mutter M10, Scheibe 10 x 40 mm

Fabrikat Planung:
Würth- Varifix Schienenverbinder schwere Ausführung

Fabrikat Typ Bieter: ......................

liefern und montieren
Einheit: St

**111 Varifix Profilfuß, Ausführung längs**
Varifix Profilfuß, galvanisch verzinkt, Ausführung
längs, auf einer Grundplatte mit zwei um 90 ░ verdreht
angeordneten Langlöchern zu genauen Positionierung des
Profilfußes, zur Befestigung von
C- Montageschienen bei schwerer Belastung an Boden,
Decke, Wand, Schacht und Kanal.
für Profil- 26/18; 26/26; 28/28; 36/36; 41/22; 41/41;
41/62; 41/124

Fabrikat Planung: Würth- Varifix Profilfuß längs

Fabrikat Typ Bieter: ......................

für C- Profil- Typ: ......................

liefern und montieren
Einheit: St

**112 Varifix Profilfuß, Ausführung quer**
Varifix Profilfuß, galvanisch verzinkt, Ausführung
quer, auf einer Grundplatte mit zwei um 90 ░ verdreht
angeordneten Langlöchern zu genauen Positionierung des
Profilfußes, zur Befestigung von
C- Montageschienen bei schwerer Belastung an Boden,
Decke, Wand, Schacht und Kanal.
für Profil 36/36; 41/41

Fabrikat Planung: Würth- Varifix Profilfuß quer

Fabrikat Typ Bieter: ......................

für C- Profil- Typ: ......................

liefern und montieren
Einheit: St

**113 Varifix Profilfuß 41/124**
Varifix Profilfuß 41/124, galvanisch verzinkt, auf
einer Grundplatte mit zwei um 90 ░ verdreht
angeordneten Langlöchern zu genauen Positionierung des
Profilfußes, zur Befestigung von
C- Montageschienen bei schwerer Belastung an Boden,
Decke, Wand, Schacht und Kanal.

für Profil 41/124

Fabrikat Planung: Würth- Varifix Profilfuß 41/124

Fabrikat Typ Bieter: ......................

liefern und montieren
Einheit: St

**114 Varifix Variobügel**
Varifix Variobügel, galvanisch verzinkt, für die
Befestigung an schrägen Wänden und Decken, für die
einfache Verbindung mit Gewindestange.

Gewicht: 0,65 kg
max. Belastung:  5 kN
für Gewindestange: M12

Fabrikat Planung: Würth- Varifix Variobügel

Fabrikat Typ Bieter: ......................

liefern und montieren
Einheit: St

**115 Varifix Gelenkverbinder**
Varifix Gelenkverbinder, galvanisch verzinkt, zur
Befestigung von Rohrleitungen, Luftkanälen oder
Elektrotrassen an geneigten Dächern, variable
Winkeleinstellung, für längere Konsolenausleger mit
Druckstrebe.

für Profil- 36/36 und 41/41
max. Belastung:  4 kN

Fabrikat Planung: Würth- Varifix Gelenkverbinder

Fabrikat Typ Bieter: ......................

für C- Profil- Typ: ......................

liefern und montieren
Einheit: St
